# Ampit de fàbrica

- Propietat de l'arxiu: CYPE INGENIEROS, S.A.
- Format: FIEBDC-3/2002
- Divisa: EUR
- Costos indirectes: 3.00 %
- IVA: 21.00 %

## F Façanes i particions

### FD Defenses

#### FDA Ampits

**FDA005** m Ampit de fàbrica.
Ampit de 1,25 m de altura, de 14 cm d'espessor de fàbrica de maó ceràmic buit (H-16), per revestir, 24x19x14 cm, amb junts horitzontals i verticals de 10 mm d'espessor, rebuda amb morter de ciment industrial, color gris, M-5, subministrat a granel; arrebossat en ambdues cares amb morter de ciment industrial, color gris, M-5, subministrat a granel. Inclús peça superior de coronació.
Inclou: Neteja i preparació de la superfície de recolzament. Replanteig de la fàbrica a realitzar. Seient de la primera filada sobre capa de morter. Col·locació i aplomat de mires de referència. Estesa de fils entre mires. Col·locació de ploms fixos a les arestes. Col·locació de les peces per filades a nivell. Replanteig d'alineacions i nivells. Execució de trobades i pilastres. Arrebossat de paraments.
Criteri d'amidament de projecte: Longitud mesurada a eixos, segons documentació gràfica de Projecte.
Criteri de mesura d'obra: Es mesurarà a eixos, la longitud realment executada segons especificacions de Projecte.

| Codi | Ut | Descripció | Rendiment | Preu | Import |
|---|---|---|---|---|---|
| mt04lcc010e | U | Maó ceràmic buit (H-16), per revestir, 24x19x14 cm, per a ús en fàbrica protegida (peça P), densitat 780 kg/m³, segons UNE-EN 771-1. (material) | 26.250 | 0.46 | 12.08 |
| mt08aaa010a | m³ | Aigua. (material) | 0.043 | 1.50 | 0.06 |
| mt09mif010cb | t | Morter industrial per a obra de paleta, de ciment, color gris, categoria M-5 (resistència a compressió 5 N/mm²), subministrat a granel, segons UNE-EN 998-2. (material) | 0.218 | 50.20 | 10.94 |
| mt20ahp010j | m | Cavalló prefabricat de formigó, amb un angle d'inclinació de 10°, de color blanc, en peces de 500x200x50 mm, amb goteró, per a cobriment de murs, i ancoratge metàl·lic d'acer inoxidable en la seva cara inferior. (material) | 1.050 | 9.91 | 10.41 |
| mq06mms010 | h | Mesclador continu amb sitja, per a morter industrial en sec, subministrat a granel. (maquinària) | 0.958 | 1.94 | 1.86 |
| mo021 | h | Oficial 1ª construcció en treballs de ram de paleta. (mà d'obra) | 2.387 | 28.42 | 67.84 |
| mo078 | h | Ajudant construcció en treballs de ram de paleta. (mà d'obra) | 1.193 | 25.28 | 30.16 |
| mo114 | h | Peó ordinari construcció en treballs de ram de paleta. (mà d'obra) | 0.320 | 23.81 | 7.62 |
| % | % | Costos directes complementaris | 2 % | 140.97 | 2.82 |
|  |  | Costos directes |  |  | 143.79 |
