# Ataconat amb maó ceràmic en mur de fàbrica

- Propietat de l'arxiu: CYPE Ingenieros S.A.
- Format: FIEBDC-3/2016
- Programa: Generador de preus de la construcció. CYPE Ingenieros, S.A.
- Data: 24/01/2025
- Divisa: EUR
- Costos indirectes: 3 %
- IVA: 21 %

## E Estructures

### EF Fàbrica

#### EFY Reparacions

**EFY040** m² Ataconat amb maó ceràmic en mur de fàbrica.
Ataconat mitjançant maó ceràmic calat, Ladrillo Semimacizo 7 "CERÁMICA CAMPO", per revestir, 23,5x11x7 cm, amb junts horitzontals i verticals de 10 mm d'espessor, rebut amb morter de ciment industrial, color gris, M-5, subministrat a granel, per a emplenar els buits existents en mur de fàbrica de 1/2 peu d'espessor.
Inclou: Retirada de les peces deteriorades. Sanejament de l'element. Neteja amb aire comprimit. Humectació de la superfície. Col·locació dels maons per filades a nivell. Rejuntat. Neteja final.
Criteri d'amidament de projecte: Superfície mesurada segons documentació gràfica de Projecte.
Criteri de mesura d'obra: Es mesurarà la superfície realment executada segons especificacions de Projecte.

| Codi | Ut | Descripció | Rendiment | Preu | Import |
|---|---|---|---|---|---|
| mt04lca020a | U | Maó ceràmic calat, Ladrillo Semimacizo 7 "CERÁMICA CAMPO", per revestir, 23,5x11x7 cm, per a ús en fàbrica protegida (peça P), densitat 950 kg/m³. Segons UNE-EN 771-1. (material) | 53.55 | 0.11 | 5.891 |
| mt08aaa010a | m³ | Aigua. (material) | 0.007 | 1.5 | 0.011 |
| mt09mif010cb | t | Morter industrial per a obra de paleta, de ciment, color gris, categoria M-5 (resistència a compressió 5 N/mm²), subministrat a granel, segons UNE-EN 998-2. (material) | 0.038 | 50.2 | 1.908 |
| mq06mms010 | h | Mesclador continu amb sitja, per a morter industrial en sec, subministrat a granel. (maquinària) | 0.167 | 1.94 | 0.324 |
| mo020 | h | Oficial 1ª construcció. (mà d'obra) | 0.812 | 29.67 | 24.092 |
| mo077 | h | Ajudant construcció. (mà d'obra) | 0.406 | 26.39 | 10.714 |
| mo113 | h | Peó ordinari construcció. (mà d'obra) | 0.06 | 24.86 | 1.492 |
| % | % | Costos directes complementaris | 2 % | 44.432 | 0.889 |
|  |  | Costos directes |  |  | 45.321 |

Residus:
- col·locació: mt04lca020a; factor de residu 0.063
- col·locació: mt09mif010cb; factor de residu 0.0189

## Recursos

**mt04lca020a** U Maó ceràmic calat
Dades tècniques: Cost energètic 5.860 MJ; Emissió de CO2 0.413 kg; Codi LER 17 01 02; Massa de l'element 1.741 kg; Volum 0.001393 m3
Residus:
- embalatge: re170201 Fusta. (component de residu); rendiment 0.005 kg; Codi LER 17 02 01; Massa de l'element 1 kg; Volum 0.000909 m3
- embalatge: re170203 Plàstic. (component de residu); rendiment 0.001 kg; Codi LER 17 02 03; Massa de l'element 1 kg; Volum 0.001667 m3

**mt08aaa010a** m³ Aigua
Dades tècniques: Cost energètic 60.000 MJ; Emissió de CO2 30.000 kg

**mt09mif010cb** t Morter industrial per a obra de paleta
Dades tècniques: Cost energètic 1960.000 MJ; Emissió de CO2 170.000 kg; Codi LER 17 01 01; Massa de l'element 1000 kg; Volum 0.666667 m3
